# Bañera acrílica "ROCA"

- Propiedad del archivo: CYPE INGENIEROS, S.A.
- Formato: FIEBDC-3/2002
- Divisa: EUR
- Costes indirectos: 3.00 %
- IVA: 21.00 %

## S Señalización y equipamiento

### SA Aparatos sanitarios

#### SAB Bañeras

**SAB010** Ud Bañera acrílica "ROCA".
Bañera rectangular acrílica, con apoyabrazos integrado, con hidromasaje Basic, modelo Génova N "ROCA", color Blanco, de 1700x750x400 mm, con juego de desagüe, equipada con grifería monomando mural para baño/ducha, con cartucho cerámico, acabado cromado, modelo Thesis. Incluso silicona para sellado de juntas.
Incluye: Replanteo. Colocación y fijación del aparato. Montaje del desagüe. Conexión a la red de evacuación. Montaje de la grifería. Conexión a las redes de agua fría y caliente. Comprobación de su correcto funcionamiento. Sellado de juntas.
Criterio de medición de proyecto: Número de unidades previstas, según documentación gráfica de Proyecto.
Criterio de medición de obra: Se medirá el número de unidades realmente colocadas según especificaciones de Proyecto.

| Código | Ud | Descripción | Rendimiento | Precio | Importe |
|---|---|---|---|---|---|
| mt30bar009a | Ud | Bañera rectangular acrílica, con apoyabrazos integrado, con hidromasaje Basic, modelo Génova N "ROCA", color Blanco, de 1700x750x400 mm, con juego de desagüe, según UNE-EN 198, incluso pies regulables. (material) | 1.000 | 1115.80 | 1115.80 |
| mt31gmo024a | Ud | Grifería monomando mural para baño/ducha, con cartucho cerámico, acabado cromado, modelo Thesis "ROCA", compuesta de mezclador de baño/ducha con caño y soporte de ducha integrado, inversor automático baño/ducha y equipo de ducha formado por mango de ducha y flexible de 1,70 m de latón cromado, según UNE-EN 1287. (material) | 1.000 | 404.60 | 404.60 |
| mt30dba020 | Ud | Desagüe automático de latón-cobre para bañera, acabado cromado. (material) | 1.000 | 126.08 | 126.08 |
| mt30www005 | Ud | Cartucho de 300 ml de silicona ácida monocomponente, fungicida, para sellado de juntas en ambientes húmedos. (material) | 0.036 | 7.50 | 0.27 |
| mo008 | h | Oficial 1ª fontanero. (mano de obra) | 1.200 | 22.74 | 27.29 |
| % | % | Costes directos complementarios | 2 % | 1674.04 | 33.48 |
|  |  | Costes directos |  |  | 1707.52 |
